# Sirena Banshee Excel, referencia BE-W de Zettler. Blanca IP45

- Propiedad del archivo: CONSTRUNARIO
- Formato: FIEBDC-3/2012
- Programa: Construnario Versión 3.51
- Fecha de los precios: 14/03/2023
- Divisa: EUR

**576501061** u Sirena Banshee Excel, referencia BE-W de Zettler. Blanca IP45
Precio: 29.29
La sirena multitono BE-W IP45 es un transmisor de señal acústica de uso interior, que se suministra de manera convencional. Se puede elegir entre 32 tipos de sonido y tres ajustes de volumen, desde el máximo de 96-110 dB (dependiendo del tipo de sonido). El suministro incluye la base de montaje.
