# Sirena Banshee Excel de Zettler. Roja IP66

- Propiedad del archivo: CONSTRUNARIO
- Formato: FIEBDC-3/2012
- Programa: Construnario Versión 3.51
- Fecha de los precios: 14/03/2023
- Divisa: EUR

**576501062** u Sirena Banshee Excel de Zettler. Roja IP66
Precio: 30.55
La gama Banshee Excel incorpora la sirena con flash Banshee Excel Lite, que añade una potente luz de xenón a la conocida sirena.
