# Sirena roja Banshee Excel Lite de Zettler. Con flash de xenón rojo IP45

- Propiedad del archivo: CONSTRUNARIO
- Formato: FIEBDC-3/2012
- Programa: Construnario Versión 3.51
- Fecha de los precios: 14/03/2023
- Divisa: EUR

**576501063** u Sirena roja Banshee Excel Lite de Zettler. Con flash de xenón rojo IP45
Precio: 67.90
El modelo Banshee Excel Lite puede utilizarse como dispositivo multietapa, donde la sirena y el flash se activan de forma independiente a través de un tercer cable.
