# Sirena Symphoni roja de baja potencia, referencia SY/R de Zetter. 3 tonos

- Propiedad del archivo: CONSTRUNARIO
- Formato: FIEBDC-3/2012
- Programa: Construnario Versión 3.51
- Fecha de los precios: 14/03/2023
- Divisa: EUR

**576501200** u Sirena Symphoni roja de baja potencia, referencia SY/R de Zetter. 3 tonos
Precio: 34.81
La sirena Symphoni de 24 V CC es una sirena para interior de propósito general, extremadamente eficiente y de baja corriente
