# Sirena Symphoni blanca de alta potencia, referencia SYHO/W de Zettler. 32 tonos

- Propiedad del archivo: CONSTRUNARIO
- Formato: FIEBDC-3/2012
- Programa: Construnario Versión 3.51
- Fecha de los precios: 14/03/2023
- Divisa: EUR

**576501203** u Sirena Symphoni blanca de alta potencia, referencia SYHO/W de Zettler. 32 tonos
Precio: 80.35
Cuando se necesite una alarma muy fuerte, la gran potencia de la Symphoni proporcionará la respuesta. Produciendo niveles de hasta 120 dB (A) esta sirena puede ser utilizada en áreas abiertas o en situaciones que tengan niveles de ruido de fondo más altos de lo normal. A pesar de su diseño de alta potencia, la unidad es muy eficiente y ofrece un consumo de corriente relativamente bajo
