# Base de sirena convencional de 2 hilos con diodo, referencia 602SBD de Zettler

- Propiedad del archivo: CONSTRUNARIO
- Formato: FIEBDC-3/2012
- Programa: Construnario Versión 3.51
- Fecha de los precios: 14/03/2023
- Divisa: EUR

**577001038** u Base de sirena convencional de 2 hilos con diodo, referencia 602SBD de Zettler
Precio: 68.02
Gama de bases de sirenas de baja corriente para centrales de detección de incendios convencionales. La 601SB es la base convencional normal y el modelo 601SBD es la base con diodo. Características: Fabricadas en conformidad con la norma EN54 Parte 3 Sirena y base de detector integrados Volumen y tono ajustables tras la instalación Sincronización de baja tensión No requieren el uso de bases estándar (pueden instalarse directamente en una caja BESA normal)
