# Módulo minimonitor de entrada, referencia MIM 800 de Zettler. En carcasa Eexd

- Propiedad del archivo: CONSTRUNARIO
- Formato: FIEBDC-3/2012
- Programa: Construnario Versión 3.51
- Fecha de los precios: 14/03/2023
- Divisa: EUR

**577800067** u Módulo minimonitor de entrada, referencia MIM 800 de Zettler. En carcasa Eexd
Precio: 560.38
Módulo minimonitor de Entrada, MIM 800; sistema ZETTLER EXPERT en carcasa EExd. Con salida para LED indicador . Para la supervisión (un circuito clase B) de un contacto normalmente cerrado o de contactos normalmente abiertos. Cerfiticado Ex II 2 GD LOM02ATEX2037, EExdIICT6, CENELEC EN50014. Adecuado para uso en zonas 1, 2, 21 y 22
