# Sistema de megafonía y de alarma por voz (PA/VA), referencia NEO8060 de Zettler

- Propiedad del archivo: CONSTRUNARIO
- Formato: FIEBDC-3/2012
- Programa: Construnario Versión 3.51
- Fecha de los precios: 14/03/2023
- Divisa: EUR

**590001001** u Sistema de megafonía y de alarma por voz (PA/VA), referencia NEO8060 de Zettler
Precio: 5687.58
NEO8060 - megafonía y sistema de alarma por voz • 5 entradas de audio • 8 amplificadores clase D con dos configuraciones para líneas de 100 V/70 V • 8 amplificadores clase D de 120 W por canal, o 4 amplificadores clase D de 250 W por canal. • Matriz de audio 7x8 (digital hasta 39x2014). • 8 salidas de preamplificación para la conexión de amplificadores externos de PA. • Hasta 8 micrófonos multizona, MPS-8Z, o paneles VAP-1 conectados con cable UTP CAT5. • DSP Ecualizador paramétrico de entrada/salida de 7 bandas, sonoridad, potenciador de sonido, control de volumen independiente por cada canal de E/S y filtros de audio. • Triple puerto Ethernet: para Digital Audio Cobranet, control y supervisión a distancia, y para ampliar el sistema con extensiones NEO en modo de cadena con tecnología Flexnet (hasta 1024 zonas). • Pantalla táctil de 4,3'' con control de acceso. • 4 GB de memoria interna para mensajes pregrabados. • Micrófono de emergencia integrado. • Control para hasta 32 atenuadores AT6. • Altavoz frontal integrado para vigilancia. • 22 puertos GPIO (8 supervisados para la integración con la central de detección de incendios)
