# Controlador de extensión y amplificador de 8x250 W, referencia NEO8250E de Zettler

- Propiedad del archivo: CONSTRUNARIO
- Formato: FIEBDC-3/2012
- Programa: Construnario Versión 3.51
- Fecha de los precios: 14/03/2023
- Divisa: EUR

**590001004** u Controlador de extensión y amplificador de 8x250 W, referencia NEO8250E de Zettler
Precio: 5081.73
• 8 amplificadores clase D de 250 W para líneas de 70 o 100 V • 8 salidas de preamplificación para la conexión de amplificadores externos de PA. • DSP Ecualizador paramétrico de entrada/salida de 7 bandas, sonoridad, potenciador de sonido, control de volumen independiente por cada canal de salida y filtros de audio. • Triple puerto Ethernet: para Digital Audio Cobranet, control y supervisión a distancia, y para ampliar el sistema con extensiones NEO en modo de cadena redundante con tecnología Flexnet (hasta 1024 zonas) • Control para hasta 32 atenuadores AT6 • Altavoz frontal integrado para vigilancia • 12 relés de contacto supervisados para la integración con la central de detección de incendios.
