# Cargador para batería, referencia MS40S40 de Zettler. 24V, 960W. Potencia 3600 24 V 6A

- Propiedad del archivo: CONSTRUNARIO
- Formato: FIEBDC-3/2012
- Programa: Construnario Versión 3.51
- Fecha de los precios: 14/03/2023
- Divisa: EUR

**590001007** u Cargador para batería, referencia MS40S40 de Zettler. 24V, 960W. Potencia 3600 24 V 6A
Precio: 1620.80
Cargador de batería para sistemas de evacuación por voz, conforme a la norma EN54-4. Diseñado para cargar baterías de plomo y al mismo tiempo, proveer de energía a aplicaciones auxiliares. Incluye 2 salidas de cargador con una potencia máxima de 960 W. Admite un NEO8060 con 2 baterías de 12 V y 45 Ah (baterías no incluidas)
