# Cargador para batería, referencia MS150 de Zettler. 24V, 3600W SLAT SON 24V 12A

- Propiedad del archivo: CONSTRUNARIO
- Formato: FIEBDC-3/2012
- Programa: Construnario Versión 3.51
- Fecha de los precios: 14/03/2023
- Divisa: EUR

**590001008** u Cargador para batería, referencia MS150 de Zettler. 24V, 3600W SLAT SON 24V 12A
Precio: 2363.13
Cargador de batería para sistemas de evacuación por voz, conforme a la norma EN54-4. Diseñado para cargar baterías de plomo y al mismo tiempo, proveer de energía a aplicaciones auxiliares. Incluye 6 salidas de cargador con una potencia máxima de 3600W. Admite hasta 3 unidades de extensión NEO con 2 baterías de 12 V y 120 Ah (baterías no incluidas)
