# Batería de 12 V y 45 Ah, referencia BTL12-4 de Zettler

- Propiedad del archivo: CONSTRUNARIO
- Formato: FIEBDC-3/2012
- Programa: Construnario Versión 3.51
- Fecha de los precios: 14/03/2023
- Divisa: EUR

**590001009** u Batería de 12 V y 45 Ah, referencia BTL12-4 de Zettler
Precio: 550.62
Batería de 12 V y 45 Ah para usar con tiras de cargador de batería de 960 W en un M40 de 24 V y 6 A
