# Batería de 12 V y 120 Ah, referencia BTL12-120 de Zettler

- Propiedad del archivo: CONSTRUNARIO
- Formato: FIEBDC-3/2012
- Programa: Construnario Versión 3.51
- Fecha de los precios: 14/03/2023
- Divisa: EUR

**590001010** u Batería de 12 V y 120 Ah, referencia BTL12-120 de Zettler
Precio: 730.82
Batería de 120 Ah y 12 V para usar con tiras del cargador de batería de 3600 W en el MS 150 de 24 V y 12 A.
