# Adaptador de comunicación y alimentación, referencia VCC64PSK de Zettler

- Propiedad del archivo: CONSTRUNARIO
- Formato: FIEBDC-3/2012
- Programa: Construnario Versión 3.51
- Fecha de los precios: 14/03/2023
- Divisa: EUR

**590001012** u Adaptador de comunicación y alimentación, referencia VCC64PSK de Zettler
Precio: 260.75
El adaptador de comunicación y alimentación VCC-64 PSK permite instalar los dispositivos VCC-64 en el sistema, utilizando un solo cable CAT5 para todo el bus del dispositivo
