# Reproductor CD/USB, referencia RCD21 de Zettler

- Propiedad del archivo: CONSTRUNARIO
- Formato: FIEBDC-3/2012
- Programa: Construnario Versión 3.51
- Fecha de los precios: 14/03/2023
- Divisa: EUR

**590001017** u Reproductor CD/USB, referencia RCD21 de Zettler
Precio: 728.77
• Reproductor de CD, radio FM / AM e interfaz USB • Salidas independientes de CD / USB y FM / AM • Admite CD, CDR, CDRW, MP3 y WMA • Admite USB 1.1 y USB 2.
