# Software de control NEO, referencia NEOCTRLSW de Zettler

- Propiedad del archivo: CONSTRUNARIO
- Formato: FIEBDC-3/2012
- Programa: Construnario Versión 3.51
- Fecha de los precios: 14/03/2023
- Divisa: EUR

**590005001** u Software de control NEO, referencia NEOCTRLSW de Zettler
Precio: 508.78
• Control central y seguro del sistema NEO • Enrutamiento de audio de calidad • Facilidad de instalación y configuración • Control de volumen • Supervisión total del sistema (fallo, modo de evacuación, etc.) por zonas • Permite añadir planos de instalación • Sincronizado con el sistema NEO • Sin necesidad de configurar las bases de datos • Exclusivo para sistemas NEO (NEO 8060 y unidades de extensión NEO) • Un sistema NEO puede aceptar hasta 5 conexiones del Control NEO
