# Unidad de expansión, referencia MPS8K de Zettler

- Propiedad del archivo: CONSTRUNARIO
- Formato: FIEBDC-3/2012
- Programa: Construnario Versión 3.51
- Fecha de los precios: 14/03/2023
- Divisa: EUR

**590010003** u Unidad de expansión, referencia MPS8K de Zettler
Precio: 524.06
Unidad de expansión para el micrófono de megafonía MPS-8Z. Añade 8 botones programables adicionales que el software NEO Configurator puede asignar a diferentes zonas. Incluye una cubierta transparente para indicar los nombres de las zonas. Hasta 8 unidades MPS-8K por cada micrófono MPS-8Z. • 8 botones programables de zonas • Puede conectar hasta 7 unidades a un micrófono MPS-8Z
