# Armario estante de 12 unidades, referencia RACK-12ALT de Zettler

- Propiedad del archivo: CONSTRUNARIO
- Formato: FIEBDC-3/2012
- Programa: Construnario Versión 3.51
- Fecha de los precios: 14/03/2023
- Divisa: EUR

**590011001** u Armario estante de 12 unidades, referencia RACK-12ALT de Zettler
Precio: 1152.76
Características • Marcos de acero para el montaje de la estructura. • Entrada de cableado en la parte superior y en la base • Soportes de acero para montaje y desplazamiento de perfiles • 4 perfiles móviles de 19". • Paneles laterales accesibles • Parte superior con ranuras de ventilación laterales, delanteras y traseras. • Puerta delantera de vidrio gris Parsol de 4 mm en un marco metálico • Con ranuras de cierre y ventilación. • Puerta trasera con cerradura • Pies niveladores o ruedas • Capacidad hasta 400 k
