# Armario estante de 24 unidades, referencia RACK-24ALT de Zettler

- Propiedad del archivo: CONSTRUNARIO
- Formato: FIEBDC-3/2012
- Programa: Construnario Versión 3.51
- Fecha de los precios: 14/03/2023
- Divisa: EUR

**590011002** u Armario estante de 24 unidades, referencia RACK-24ALT de Zettler
Precio: 1587.38
• Marcos de acero para el montaje de la estructura • Entrada de cableado en la parte superior y en la base • Soportes de acero para montaje y desplazamiento de perfiles • Cuatro perfiles móviles de 19’’ • Paneles laterales accesibles • Parte superior con ranuras de ventilación laterales, delanteras y traseras • Puerta delantera de vidrio gris Parsol de 4 mm en un marco metálico con cierre y ranura de ventilación • Puerta trasera con cerradura • Pies niveladores o ruedas • Capacidad hasta 800 kg (estático)
