# Flash de pared, referencia Solista LX de Zettler. Carcasa roja, luz blanca, base estrecha. EN54-23

- Propiedad del archivo: CONSTRUNARIO
- Formato: FIEBDC-3/2012
- Programa: Construnario Versión 3.51
- Fecha de los precios: 14/03/2023
- Divisa: EUR

**812005FULL-0107X** u Flash de pared, referencia Solista LX de Zettler. Carcasa roja, luz blanca, base estrecha. EN54-23
Precio: 69.26
• Tecnología LED para prolongar la vida útil y un reducir el consumo de corriente. • Óptica única para gestionar la iluminación. • Hasta 7,5 m de volumen de cobertura • Función de cambio de velocidad del flash • Baja entre 1 y 0,5 Hz para reducir el consumo de energía hasta un 50 %. • Arranque suave para reducir el pico de corriente en el arranque, reduciendo la carga del circuito • Bases de bloqueo para evitar la fácil retirada del dispositivo • Característica de cambio de cobertura • Para áreas más pequeñas baje de 7,5 m
