# Sirena con flash de montaje en pared, referencia Solista LX de Zettler. Color rojo y con flash color blanco, con base alta. EN54-23 W-2.4 7.5

- Propiedad del archivo: CONSTRUNARIO
- Formato: FIEBDC-3/2012
- Programa: Construnario Versión 3.51
- Fecha de los precios: 14/03/2023
- Divisa: EUR

**812008FULL-0109X** u Sirena con flash de montaje en pared, referencia Solista LX de Zettler. Color rojo y con flash color blanco, con base alta. EN54-23 W-2.4 7.5
Precio: 65.07
Solista LX sirena con flash de montaje en pared, color rojo y con flash color blanco, con base alta. EN54-23 W-2.4 7.5
