# Sirena con flash de montaje en pared, referencia Solista LX de Zettler. Color rojo. Base estrecha

- Propiedad del archivo: CONSTRUNARIO
- Formato: FIEBDC-3/2012
- Programa: Construnario Versión 3.51
- Fecha de los precios: 14/03/2023
- Divisa: EUR

**812013FULL-0114X** u Sirena con flash de montaje en pared, referencia Solista LX de Zettler. Color rojo. Base estrecha
Precio a consultar Solista LX Pared color rojo, Flash Rojo, Base estrecha. Cumple la norma EN 54-23 (respeta la iluminación requerida de 0,4 lux/m2 en toda la superficie de la sala) • Tecnología LED para prolongar la vida útil y un reducir el consumo de corriente. • Óptica única para gestionar la iluminación. • Hasta 7,5 m de volumen de cobertura • Función de cambio de velocidad del flash • Baja entre 1 y 0,5 Hz para reducir el consumo de energía hasta un 50 %. • Arranque suave para reducir el pico de corriente en el arranque, reduciendo la carga del circuito • Bases de bloqueo para evitar la fácil retirada del dispositivo
