# Sirena con flash de montaje en techo, referencia Solista LX de Zettler. Color rojo y con flash color blanco, con base alta. EN54-23 C-3 7.5

- Propiedad del archivo: CONSTRUNARIO
- Formato: FIEBDC-3/2012
- Programa: Construnario Versión 3.51
- Fecha de los precios: 14/03/2023
- Divisa: EUR

**812020FULL-0121X** u Sirena con flash de montaje en techo, referencia Solista LX de Zettler. Color rojo y con flash color blanco, con base alta. EN54-23 C-3 7.5
Precio: 64.04
El flash de techo Solista LX tiene un diseño de lente único que distribuye la luz en forma cilíndrica, para lograr la iluminación requerida que especifica la norma EN 54-23. Diseñado para instalarse a una altura máxima de 3 m y con una apariencia discreta, el dispositivo es ideal para una gran variedad de aplicaciones
