# Flash de pared con base, referencia RoLP de Zettler. Carcasa roja y luz blanca EN54-23 W-2.4 7.5 VAD

- Propiedad del archivo: CONSTRUNARIO
- Formato: FIEBDC-3/2012
- Programa: Construnario Versión 3.51
- Fecha de los precios: 14/03/2023
- Divisa: EUR

**8500023FULL-0023** u Flash de pared con base, referencia RoLP de Zettler. Carcasa roja y luz blanca EN54-23 W-2.4 7.5 VAD
Precio: 103.35
• Tecnología LED para prolongar la vida útil y un reducir el consumo de corriente. • Óptica única para gestionar la iluminación. • Hasta 7,5 m de volumen de cobertura • Función de cambio de velocidad del flash • Baja entre 1 y 0,5 Hz para reducir el consumo de energía hasta un 50 %. • Arranque suave para reducir el pico de corriente en el arranque, reduciendo la carga del circuito • Bases de bloqueo para evitar la fácil retirada del dispositivo • Característica de cambio de cobertura • Para áreas más pequeñas, se recomienda bajar de 7,5 a 5 m, reduciendo el consumo de energía y ahorrando hasta un 50 %. • Amplio rango de tensión de entrada que hace más flexible el diseño del sistema • Función de cambio de velocidad del flash • Baja entre 1 y 0,5 Hz para reducir el consumo de energía hasta un 50 %.
