# Flash de pared con base para interior, referencia Symphoni de Zettler. Carcasa roja y luz blanca

- Propiedad del archivo: CONSTRUNARIO
- Formato: FIEBDC-3/2012
- Programa: Construnario Versión 3.51
- Fecha de los precios: 14/03/2023
- Divisa: EUR

**8500043FULL-0043** u Flash de pared con base para interior, referencia Symphoni de Zettler. Carcasa roja y luz blanca
Precio: 109.87
La base de pared Symphoni LX puede utilizarse en combinación con cualquier sirena Symphoni estándar. Su diseño duradero garantiza la fiabilidad y su alta potencia acústica la hace adecuada para zonas abiertas o donde haya un ruido de fondo más alto de lo normal.
