# Flash de pared, referencia Symphoni G1 LX de Zettler. Estanco. Carcasa roja, luz blanca, base para exterior. EN54-23 W-2.4 7.5

- Propiedad del archivo: CONSTRUNARIO
- Formato: FIEBDC-3/2012
- Programa: Construnario Versión 3.51
- Fecha de los precios: 14/03/2023
- Divisa: EUR

**8500048FULL-0048** u Flash de pared, referencia Symphoni G1 LX de Zettler. Estanco. Carcasa roja, luz blanca, base para exterior. EN54-23 W-2.4 7.5
Precio: 153.15
La base de pared Symphoni LX puede utilizarse en combinación con cualquier sirena Symphoni estándar. Su diseño duradero garantiza la fiabilidad y su alta potencia acústica la hace adecuada para zonas abiertas o donde haya un ruido de fondo más alto de lo normal
