# Separador rojo, referencia M141 de Zettler. Para pulsadores rojos CP800

- Propiedad del archivo: CONSTRUNARIO
- Formato: FIEBDC-3/2012
- Programa: Construnario Versión 3.51
- Fecha de los precios: 14/03/2023
- Divisa: EUR

**90107** u Separador rojo, referencia M141 de Zettler. Para pulsadores rojos CP800
Precio: 2.41
Separador para pulsadores de alarma rojos CP800.
