# Codo de 90°, 25 mm rojo de Zettler. Pedidos en múltiplos de 5

- Propiedad del archivo: CONSTRUNARIO
- Formato: FIEBDC-3/2012
- Programa: Construnario Versión 3.51
- Fecha de los precios: 14/03/2023
- Divisa: EUR

**JC001S-25** u Codo de 90°, 25 mm rojo de Zettler. Pedidos en múltiplos de 5
Precio: 3.93
Curva de 90º corta en tubería ABS rojo mod. JCI001S-25. Se suministra en múltiplos de 5 unidades
