# Flash estroboscópico de LED, 24 V CC, rojo, referencia LPB24-R-T de Zettler. Para activación mediante módulo SNM800. Grado de protección IP66

- Propiedad del archivo: CONSTRUNARIO
- Formato: FIEBDC-3/2012
- Programa: Construnario Versión 3.51
- Fecha de los precios: 14/03/2023
- Divisa: EUR

**LPB24-R-T** u Flash estroboscópico de LED, 24 V CC, rojo, referencia LPB24-R-T de Zettler. Para activación mediante módulo SNM800. Grado de protección IP66.
Precio: 16.68
Flash color rojo de tecnología LED para activación mediante módulo SNM800. Grado de protección IP66.
