# Emisor de potencia estándar OSID, referencia OSE-SP-01 de Zettler. Pilas alcalinas

- Propiedad del archivo: CONSTRUNARIO
- Formato: FIEBDC-3/2012
- Programa: Construnario Versión 3.51
- Fecha de los precios: 14/03/2023
- Divisa: EUR

| Código | Ud | Descripción | Precio |
|---|---|---|---|
| OSE-SP-01 | u | Emisor de potencia estándar OSID, referencia OSE-SP-01 de Zettler. Pilas alcalinas | 343.86 |
