# Emisor potencia estandar, referencia OSE-SPW de Zettler. Alimentado a 24 Vcc

- Propiedad del archivo: CONSTRUNARIO
- Formato: FIEBDC-3/2012
- Programa: Construnario Versión 3.51
- Fecha de los precios: 14/03/2023
- Divisa: EUR

**OSE-SPW** u Emisor potencia estandar, referencia OSE-SPW de Zettler. Alimentado a 24 Vcc
Precio: 345.41
Emisor potencia estandar: alimentado a 24 Vcc
