# Sensor de imagen de 7° de cobertura, referencia OSI-10 de Zettler. Teleobjetivo. 24 Vcc

- Propiedad del archivo: CONSTRUNARIO
- Formato: FIEBDC-3/2012
- Programa: Construnario Versión 3.51
- Fecha de los precios: 14/03/2023
- Divisa: EUR

**OSI-10** u Sensor de imagen de 7° de cobertura, referencia OSI-10 de Zettler. Teleobjetivo. 24 Vcc
Precio: 713.32
Receptor con teleobjetivo 7º alimentado a 24 Vcc
