# Sensor de imagen de 80° de cobertura, referencia OSI-90 de Zettler. Gran angular. 24 Vcc

- Propiedad del archivo: CONSTRUNARIO
- Formato: FIEBDC-3/2012
- Programa: Construnario Versión 3.51
- Fecha de los precios: 14/03/2023
- Divisa: EUR

**OSI-90** u Sensor de imagen de 80° de cobertura, referencia OSI-90 de Zettler. Gran angular. 24 Vcc
Precio: 738.62
Receptor gran angular 80º alimentado a 24 Vcc
