# Carcasa protectora para emisor OSID, referencia OSID-EHE de Zettler. Para instalación de receptores de sensores de imagen OSID

- Propiedad del archivo: CONSTRUNARIO
- Formato: FIEBDC-3/2012
- Programa: Construnario Versión 3.51
- Fecha de los precios: 14/03/2023
- Divisa: EUR

**OSID-EHE** u Carcasa protectora para emisor OSID, referencia OSID-EHE de Zettler. Para instalación de receptores de sensores de imagen OSID
Precio: 219.18
Carcasa protectora para emisor OSID
