# Carcasa protectora para receptor OSID, referencia OSID-EHI de Zettler. Para instalación de transmisores de fuente de luz OSID

- Propiedad del archivo: CONSTRUNARIO
- Formato: FIEBDC-3/2012
- Programa: Construnario Versión 3.51
- Fecha de los precios: 14/03/2023
- Divisa: EUR

**OSID-EHI** u Carcasa protectora para receptor OSID, referencia OSID-EHI de Zettler. Para instalación de transmisores de fuente de luz OSID
Precio: 280.76
Carcasa protectora para receptor OSID
