# Relé en caja con bobina de 24 V CC y contactos de 5 A de Zettler

- Propiedad del archivo: CONSTRUNARIO
- Formato: FIEBDC-3/2012
- Programa: Construnario Versión 3.51
- Fecha de los precios: 14/03/2023
- Divisa: EUR

**RU1-24** u Relé en caja con bobina de 24 V CC y contactos de 5 A de Zettler
Precio: 57.46
Es un relé auxiliar en caja metálica con doble contacto de 5 A y una bobina de 24 V CC y 25 mA. Es un dispositivo compacto muy adecuado para actuar como interfaz entre una central de detección y dispositivos o contactores de baja intensidad de corriente
