# Universal stopper rojo empotrado, sin sirena de Zettler. Etiqueta antiincendios "In Case of Fire, Lift Cover Break Glass"

- Propiedad del archivo: CONSTRUNARIO
- Formato: FIEBDC-3/2012
- Programa: Construnario Versión 3.51
- Fecha de los precios: 14/03/2023
- Divisa: EUR

**STI13010FR** u Universal stopper rojo empotrado, sin sirena de Zettler. Etiqueta antiincendios "In Case of Fire, Lift Cover Break Glass"
Precio: 68.16
Carcasa de policarbonato para protección ambiental de pulsador tipo MCP de interior y con montaje empotrado.
