# Universal stopper rojo empotrado con sirena de Zettler. Etiqueta antiincendios "In Case of Fire, Lift Cover Break Glass"

- Propiedad del archivo: CONSTRUNARIO
- Formato: FIEBDC-3/2012
- Programa: Construnario Versión 3.51
- Fecha de los precios: 14/03/2023
- Divisa: EUR

**STI13020FR** u Universal stopper rojo empotrado con sirena de Zettler. Etiqueta antiincendios "In Case of Fire, Lift Cover Break Glass"
Precio: 124.03
Carcasa de policarbonato para protección ambiental de pulsador tipo MCP de interior y con montaje empotrado. Incorpora sirena disuasiva de activación automática al abrir la carcasa
