# Universal stopper rojo de superficie para aplicaciones interiores o exteriores, sin sirena de Zettler. Etiqueta antiincendios "In Case of Fire, Lift Cover Break Glass"

- Propiedad del archivo: CONSTRUNARIO
- Formato: FIEBDC-3/2012
- Programa: Construnario Versión 3.51
- Fecha de los precios: 14/03/2023
- Divisa: EUR

**STI13110FR** u Universal stopper rojo de superficie para aplicaciones interiores o exteriores, sin sirena de Zettler. Etiqueta antiincendios "In Case of Fire, Lift Cover Break Glass"
Precio: 88.25
Carcasa de policarbonato para protección ambiental de pulsador tipo MCP de exterior y con montaje en superficie.
