# Detector de humo por aspiración, referencia VEP-A10-Pde Zettler. Con pantalla de 3,5”, 4 tubos

- Propiedad del archivo: CONSTRUNARIO
- Formato: FIEBDC-3/2012
- Programa: Construnario Versión 3.51
- Fecha de los precios: 14/03/2023
- Divisa: EUR

**VEP.A10.P** u Detector de humo por aspiración, referencia VEP-A10-Pde Zettler. Con pantalla de 3,5”, 4 tubos
Precio: 5582.70
• Modelo de uno y cuatro tubos para diversas aplicaciones • La tecnología de detección de incendios garantiza una detección de humo fiable en una amplia gama de entornos con nivel de ruido mínimo • El filtro múltiple con barrera de aire limpio protege la lente de la alarma, asegurando una potencia de detección consistente a lo largo de la vida útil del sistema • Cuatro umbrales de alarma así como un rango de sensibilidad muy grande ofrecen una protección óptima para una serie de aplicaciones complejas • Amplio registro de eventos (20.000 eventos) para funciones de análisis de fallos y diagnóstico del sistema • 7 relés programables (con y sin almacenamiento) • Contactos: • Contactos: 2 A a 30 V CC (óhmicos)
