# Fuente de alimentación, referencia VPS-220-STX de Zettler. 2A 24VDC PSU

- Propiedad del archivo: CONSTRUNARIO
- Formato: FIEBDC-3/2012
- Programa: Construnario Versión 3.51
- Fecha de los precios: 14/03/2023
- Divisa: EUR

**VPS-220-STX** u Fuente de alimentación, referencia VPS-220-STX de Zettler. 2A 24VDC PSU
Precio: 475.84
• Disponible en dos colores: negro y plata • Carga compensada por temperatura para maximizar la vida de la batería • Diseñado para mezclarse con los detectores VESDA-E • Orificios diseñados para alinearse con los detectores VESDA-E • Indicador LED externo • Salidas de relé para la conexión a la entrada de propósito general para la monitorización de fallos. • Solo 230 V CA
