# Soporte de montaje (opcional) de Zettler

- Propiedad del archivo: CONSTRUNARIO
- Formato: FIEBDC-3/2012
- Programa: Construnario Versión 3.51
- Fecha de los precios: 14/03/2023
- Divisa: EUR

**VSP-960** u Soporte de montaje (opcional) de Zettler
Precio: 63.03
Tarjeta de control multifunción (MCC)
