# 701PH Detector óptico - térmico convencional de Zettler

- Propiedad del archivo: CONSTRUNARIO
- Formato: FIEBDC-3/2012
- Programa: Construnario Versión 3.51
- Fecha de los precios: 14/03/2023
- Divisa: EUR

**516900002** u 701PH Detector óptico - térmico convencional de Zettler
Precio: 15.82
Detector óptico convencional compensado de temperatura mod.. 701PH.
