# 702H Detecor convencional temperatura fija 60ºC de Zettler

- Propiedad del archivo: CONSTRUNARIO
- Formato: FIEBDC-3/2012
- Programa: Construnario Versión 3.51
- Fecha de los precios: 14/03/2023
- Divisa: EUR

**516900004** u 702H Detecor convencional temperatura fija 60ºC de Zettler
Precio: 13.51
Detector térmico de temperatura fija 60ºC convencional 702H
