# 703HDetector convencioanl temepratura fija 90ºC de Zettler

- Propiedad del archivo: CONSTRUNARIO
- Formato: FIEBDC-3/2012
- Programa: Construnario Versión 3.51
- Fecha de los precios: 14/03/2023
- Divisa: EUR

**516900005** u 703HDetector convencioanl temepratura fija 90ºC de Zettler
Precio: 13.76
Detector térmico de alta temperatura fija 90ºC convencional 703H
