# JRG LegioTherm - Válvula de circulación con controlador 2T, PN10, DN 20, referencia 351110590 de Georg Fischer

- Propiedad del archivo: CONSTRUNARIO
- Formato: FIEBDC-3/2012
- Programa: Construnario Versión 3.51
- Fecha de los precios: 29/01/2024
- Divisa: EUR

**351110590** u JRG LegioTherm - Válvula de circulación con controlador 2T, PN10, DN 20, referencia 351110590 de Georg Fischer
JRG LegioTherm - Válvula de circulación con controlador 2T, PN10, DN 20, referencia 351110590 de Georg Fischer Temperature: max. 90°C Material: bronce, acero inoxidable, EPDM Ajustes de fábrica: 57ºC(ajustable 0 - 90ºC) desinfección térmica 70ºC (ajustable 60 - 90ºC) Conexión: rosca macho (para unión con junta plana) JRG LegioTherm - Válvula de circulación con controlador 2T, PN10, DN 20
