# JRG LegioTherm - K Válvula de lavado con controlador, PN10, DN 15 referencia 351110600 de Georg Fischer

- Propiedad del archivo: CONSTRUNARIO
- Formato: FIEBDC-3/2012
- Programa: Construnario Versión 3.51
- Fecha de los precios: 29/01/2024
- Divisa: EUR

**351110600** u JRG LegioTherm - K Válvula de lavado con controlador, PN10, DN 15 referencia 351110600 de Georg Fischer
JRG LegioTherm - K Válvula de lavado con controlador, PN10, DN 15 referencia 351110600 de Georg Fischer Temperature: max. 90°C Material: bronce, acero inoxidable, EPDM Ajustes de fábrica: 20ºC (ajustable 0 - 90ºC) Conexión: rosca macho (para unión con junta plana) *Nota: La válvula de flushing JRG LegioTherm K no debería usarse sin el consentimiento del titular de las patentes EP 1 845 207 B1 y DE 10 2006 017 807 B4 para su uso en un sistema de agua del tipo descrito en las patentes. JRG LegioTherm - K Válvula de lavado con controlador, PN10, DN 15
