# Cable de suministro de energía y comunicación, referencia 351110582 de Georg Fischer. 36V. 5 m

- Propiedad del archivo: CONSTRUNARIO
- Formato: FIEBDC-3/2012
- Programa: Construnario Versión 3.51
- Fecha de los precios: 29/01/2024
- Divisa: EUR

**351110582** u Cable de suministro de energía y comunicación, referencia 351110582 de Georg Fischer. 36V. 5 m.
Descripción: Para conexiones en serie los componentes de Hycleen Automation System (master, controlador), incluyen enchufes 2xM12, ROHS
