# Manguito adaptador para conexión entre cables M12-M12, referencia 351110586 de Georg Fischer

- Propiedad del archivo: CONSTRUNARIO
- Formato: FIEBDC-3/2012
- Programa: Construnario Versión 3.51
- Fecha de los precios: 29/01/2024
- Divisa: EUR

**351110586** u Manguito adaptador para conexión entre cables M12-M12, referencia 351110586 de Georg Fischer
Piezas de conexión entre los dos cables de alimentación y comunicación. Conexión: enchufe M12
