# Unión JRG, referencia 350887710 de Georg Fischer. 1/2"

- Propiedad del archivo: CONSTRUNARIO
- Formato: FIEBDC-3/2012
- Programa: Construnario Versión 3.51
- Fecha de los precios: 29/01/2024
- Divisa: EUR

**350887710** u Unión JRG, referencia 350887710 de Georg Fischer. 1/2"
Temperatura: max. 90°C Material: gunmetal Conexión: Rosca Hembra Consiste en: válvula de bola, bloqueable, rosca loca
